# Salzgitter Thermalsolebad
Angebotsaufforderung (GAEB DA XML 3.2, DA83)
Währung: EUR
Erstellt mit: CaliforniaX by G&W Software AG, CaliforniaX V26.1.02, 17.09.2026

## Anlagen zum LV
Beschreibung
Die Ausführungen der Schutz-, Abbruch- und Entsorgungsarbeiten finden während des laufenden
Schwimmhallenbetriebs statt, sodass die ausgeschriebenen Arbeiten mit besonderer Sorgfalt, Diskretion und Vorsicht durch den AN ausgeführt werden sollen. Die anschließende Schwimmhalle mit Wellenbecken ist besonders vor Beschädigung, Verunreinigungen und Staub zu schützen.
Planunterlagen und Fotos der Bestandssituation sind der Anlage beigefügt.
Die Abrechnung der ausgeschriebene Leistungen ist gem. dem LV aufzustellen.

Anlagen zum LV:
Zur Erläuterung der Leistungsbeschreibung erhalten die Bieter nachstehende Zeichnungen, Pläne und Fotos als Anlage, die Bestandteil des Leistungsverzeichnisses werden.

- Fotodokumentation

Architektenpläne
- Perspektive Abbrucharbeiten aus CAD Modell
- A-WP-1005-Abbrucharbeiten Außenbecken M50 A1H 2026-08-28

## Schutzmaßnahmen best. Bauteile
Datum: 17.09.2026

### 1 Schutzmaßnahmen bestehende Bauteilen

#### 1.1 Baustelleneinrichtung - Baustromversorgung

**1.1.10 Bauzaun Stahlrohr Gitter H 2m aufstellen, vorhalten, räumen**
Bauzaun, auf unbefestigtem Untergrund, aus Einzelelementen mit verzinktem Stahlrohrrahmen und Vergitterung, mit Standfüßen, Zaunoberkante über
Oberfläche Gelände 2 m, aufstellen,  für den Zeitraum der Gesamtbaumaßnahme vorhalten und räumen, Vorhaltedauer 12 Monate.
Menge: 76,100 m
Kostengruppe DIN 276 2018-12: 391

**1.1.20 Mehr-/Minderpreis Vorhaltung Bauzaun gem. Vorposition**
Mehr-/Minderpreis  Zaunvorhaltung 1 Woche für Bauzaun gem. Vorposition
Menge: 76,100 mWo
Kostengruppe DIN 276 2018-12: 391

**1.1.30 Chemo Toilette aufstellen und vorhalten einschl. Reinigung**
Mobile Toilettenkabine mit Waschmöglichkeit, Aufstellungsort gemäß Bauleitung. Einschließlich Reinigung zwei mal Wöchentlich.
Grundvorhaltezeit: 4 Wochen
Menge: 3,000 St
Kostengruppe DIN 276 2018-12: 391

**1.1.40 Vorhalten Chemo Toilette gem. Vorpos. Mehr-/Minderpreis /Wo x St**
Mehr-/Minderpreis je Woche und Stück Vorhaltezeit
Menge: 9,000 StWo
Kostengruppe DIN 276 2018-12: 391

**1.1.50 Baustromverteiler DIN EN 60 439 als Stromverteilerschrank**
Baustromverteiler DIN EN 60 439 als Stromverteilerschrank,
- Berührungsschutzabdeckungen nach DIN EN 50 274
- Gehäuse aus verzinktem Stahl - beschichtet
- Schutzart IP 43, DIN EN 60 529
- Bemessungsbetriebsspannung 230/400 V AC
- Bemessungsstrom 63 A
- einschl. Rohrgestell
Absicherung der Abgänge mit FI-SS gemäß VGB4.

Bestückung:
1x NH00 100 A inkl. 1 Satz Sicherung
4x NH00 63 A inkl. je 1 Satz Sicherung
2x CEE-Steckdose 5-polig 32 A/400 V
4x CEE-Steckdose 5-polig 16 A/400 V
6x Schukosteckdose 230 V, 16 A, 2-polig

Einschließlich notwendiger Erdungsmaßnahmen
Komplett einrichten und betriebsfertig montieren,
Verkabelung, vorhalten, warten und demontieren.
die Einspeisung erfolgt im KG an bestehender Verteilung oder Drehstromdosen, die Aufstellung im EG in Schwimmhalle und im Außenbereich, Kabellänge ca. 80m. Vorhaltedauer 2 Monate.
Menge: 2,000 St
Kostengruppe DIN 276 2018-12: 391

**1.1.60 Vorhalten Baustromverteiler gem. Vorpos. Mehr-/Minderpreis /Wo**
Mehr-/Minderpreis je Woche Vorhaltezeit
Menge: 4,000 StWo
Kostengruppe DIN 276 2018-12: 391

**1.1.70 Bauleuchten 1 x 58 W**
Baustromleuchte als Langfeldleuchte 1 x 58 W, freistrahlend,
Schutzklasse II, Schutzart IP 43, einschließlich Anschlusskabel bis 15 m (H07RN-F 3x1,5 qmm) und Abzweigdose an Rohdecke montieren und anschließen. Bestückung: mit Leuchtmittel.
Die Leuchten sind so zu montieren, dass ein leichtes
Umsetzen gewährleistet ist.
Komplett liefern und betriebsfertig anschließen, vorhalten, instandhalten und demontieren. Vorhaltedauer 2 Monate.
Menge: 5,000 St
Kostengruppe DIN 276 2018-12: 391

**1.1.80 Vorhalten Bauleuchten**
Mehr-/Minderpreis für Vorhalten der Bauleuchten gem. Vorpos
Menge: 10,000 StWo
Kostengruppe DIN 276 2018-12: 391

#### 1.2 Schutzmaßnahmen verbleibender Bestand

*Hinweis: Schwimmhalle Bestand*

**1.2.10 Schutz Glasfassade**
Schutz durch abkleben mit Baufolie und Spanplatten der Glasfassade vor Beschädigung, gesamte Höhe ca. 3,5 m über Bestandsbodenfläche. Diese nach Fertigstellung der Abbrucharbeiten wieder zurückbauen. Die Abrechnung erfolgt nach abgedeckter Fläche. Die Grundvorhaltezeit beträgt 4 Wochen.

angebotene Schutzmaßnahme: ......................................
Menge: 29,790 m2
Kostengruppe DIN 276 2018-12: 393

**1.2.20 Vorhaltezeit Schutz Glasfassade**
Mehr-/Minderpreis Vorhaltung Glasschutz gem.Vorposition über die Grundeinsatzzeit hinaus, pro Woche je 1 m² Glasschutz
Menge: 29,785 m2Wo
Kostengruppe DIN 276 2018-12: 393

**1.2.30 Demontage Glastür mit 2 Seitenteilen ca. 1,20 x 2,51 m**
Demontage Glastür mit 2 Seitenteilen Abmessung ca. 1,20 x 2,51 m, lagern nach Anweisung der Bauleitung, Türelement mit geeigneten Maßnahmen z.B Luftpolsterfolie vor Beschädigung schützen. Lagerfläche ist mit der Bauleitung abzustimmen.
Menge: 1,000 Stk
Kostengruppe DIN 276 2018-12: 394

**1.2.40 Einbau Bautür**
Einbau einer Bautür in Türöffnung in der Glasfassade gem. Vorpos. Abmessung ca. 1,2 m x 2,51 m
Die Grundvorhaltezeit beträgt 4 Wochen.
Menge: 1,000 St
Kostengruppe DIN 276 2018-12: 391

**1.2.50 Vorhaltezeit Bautür**
Mehr-/Minderpreis Vorhaltung Bautür gem. Vorposition über die Grundeinsatzzeit hinaus, pro Woche je 1 St Tür.
Menge: 2,000 StWo
Kostengruppe DIN 276 2018-12: 391

**1.2.60 Türaussparung**
Türen in Folienabklebung der Fassade aussparen.
Die Grundvorhaltezeit beträgt 4 Wochen.
Menge: 1,000 St
Kostengruppe DIN 276 2018-12: 393

**1.2.70 Vorhaltezeit Türaussparung**
Mehr-/Minderpreis Vorhaltung Türaussparung gem. Vorposition über die Grundeinsatzzeit hinaus, pro Woche je 1 St Türaussparung.
Menge: 1,000 StWo
Kostengruppe DIN 276 2018-12: 393

**1.2.80 Abkleben Stützen**
Vollflächiges, staubdichtes Abkleben, raumhoch bis an Decke und an Fußboden staubdicht verklebt, mit Baufolie.
Die Grundvorhaltezeit beträgt 4 Wochen.
Menge: 125,900 m2
Kostengruppe DIN 276 2018-12: 393

**1.2.90 Vorhaltezeit Abkleben Stützen**
Mehr-/Minderpreis Vorhaltung Abklebung Stützen gem. Vorposition über die Grundeinsatzzeit hinaus, pro Woche je 1 m² Wandabklebung.
Menge: 125,895 m2Wo
Kostengruppe DIN 276 2018-12: 393

**1.2.100 Abkleben Innenverglasung**
Vollflächiges, staubdichtes Abkleben Innenverglasung Schwimmmeister, raumhoch bis an Decke und an Fußboden staubdicht verklebt, mit Baufolie. ca. 3,5 m hoch
Die Grundvorhaltezeit beträgt 4 Wochen.
Menge: 8,750 m2
Kostengruppe DIN 276 2018-12: 393

**1.2.110 Vorhaltezeit Abkleben Innenverglasung**
Mehr-/Minderpreis Vorhaltung Wandabklebung gem. Vorposition über die Grundeinsatzzeit hinaus, pro Woche je 1 m² Wandabklebung.
Menge: 8,750 m2Wo
Kostengruppe DIN 276 2018-12: 393

**1.2.120 Abkleben staubdicht Abhangdecke (OWA System)**
Vollflächiges, staubdichtes Abkleben, Abhangdecke  von VK Rückbau Glasfassade mind. 2,5 m,
mit Baufolie.
Die Grundvorhaltezeit beträgt 4 Wochen.
Menge: 40,000 m2
Kostengruppe DIN 276 2018-12: 393

**1.2.130 Vorhaltezeit Abkleben Abhangdecke**
Mehr-/Minderpreis Vorhaltung staubdichte Abklebung Abhangdecke gem. Vorposition über die Grundeinsatzzeit hinaus, pro Woche je 1 m² Unterzugabklebung.
Menge: 40,000 m2Wo
Kostengruppe DIN 276 2018-12: 393

**1.2.140 Abdecken Beckenumgang innen**
Vollflächiges Abdecken der Beckenumgangsflächen innen mit Spanplatten und Folie.
Die Grundvorhaltezeit beträgt 4 Wochen.
Menge: 40,000 m2
Kostengruppe DIN 276 2018-12: 393

**1.2.150 Vorhaltezeit Abdeckung Beckenumgang innen**
Mehr-/Minderpreis Vorhaltung Abdeckung Beckenumgang innen gem. Vorposition über die Grundeinsatzzeit hinaus, pro Woche je 1 m² BU-Abdeckung.
Menge: 40,000 m2Wo
Kostengruppe DIN 276 2018-12: 393

**1.2.160 Innenseitige Einhausung der Glasfassaden-Öffnungen staubfrei bis Ende der Sanierungsarbeiten spätestes zum 18.12.2026**
Schutzeinhausung der Glasfassaden-Öffnungen sind so auszuführen,
dass der störungsfreie Betrieb der Schwimmhalle gewährleistet ist.

3 seitige Einhausung (Abmessungen siehe unten) von innen mit geschlossener Decke,
aus standfesten Gerüstteilen und Beplankung mit einfachen Sandwichpaneelen D ≥ 30 mm als thermische Trennung und Staubschutzwand.
Die Fugen sind dicht abzukleben.
Der Badebetrieb während der Abbruch- und Neubauarbeiten der Wärmehalle muss gewährleistet sein.
Es darf nicht in die Abdichtungen der Fliesen oder verbleibende, nicht zurückzubauende Bauteile des Bestands gebohrt und geschraubt werden.

Abmessung Einhausung:
lange Seite parallel zur Glasfassade: ca. 16,00 m
kurze Seite A Anschluss Glasfassade: ca. 2,50 m
kurze Seite B Anschluss Glasfassade: ca. 2,50 m
Menge: 1,000 St
Kostengruppe DIN 276 2018-12: 393

**1.2.170 Schutz Lüftungsöffnungen**
Staubdichtes Abdecken & Abkleben der Lüftungsöffnungen in der Abhangdecke entlang der Außenfassade, um diese vor eindringendem Schmutz & Partikeln zu schützen,
Abmessung ca. 30 x30 cm .
Anbringen der Schutzmaßnahme auf den Lüftungsrosten, diese sollten auch während der gesamten Vorhaltezeit auf den Lüftungsgittern verbleiben.
Menge: 15,000 St
Kostengruppe DIN 276 2018-12: 393

**1.2.180 Witterungsschutz der Schnittkante und Schutz der verbleibende Attika außen**
Vollflächiger Witterungsschutz der Attika im Bereich des Rückbaus der Attika Verkleidung und der verbleibenden Attika als Einhausung, mit Spanplatte, Bohlen, Baufolie und Planen gegen Witterung und Beschädigung.
Länge der Schnittkante ca. 19,5m
Länge der Attika ca. 18 m
Höhe der Attika ca. 1,90m
Die Grundvorhaltezeit beträgt 4 Wochen.
Menge: 34,200 m2
Kostengruppe DIN 276 2018-12: 393

**1.2.190 Vorhaltezeit Witterungsschutz der Schnittkante und Schutz der verbleibende Attika**
Mehr-/Minderpreis Vorhaltung Einhausung als Witterungsschutz gem. Vorposition über die Grundeinsatzzeit hinaus, je Woche pro lfdm.
Menge: 34,200 m2Wo
Kostengruppe DIN 276 2018-12: 393

*Hinweis: Außenbecken*

**1.2.200 Abdecken Beckenumgang Außenbecken**
Vollflächiges Abdecken der Beckenumgangsflächen außen mit Spanplatten und Folie.
Die Grundvorhaltezeit beträgt 4 Wochen.
Menge: 228,000 m2
Kostengruppe DIN 276 2018-12: 393

**1.2.210 Vorhaltezeit Abdeckung Beckenumgang außen**
Mehr-/Minderpreis Vorhaltung Abdeckung Beckenumgang außen gem. Vorposition über die Grundeinsatzzeit hinaus, pro Woche je 1 m² BU-Abdeckung.
Menge: 228,000 m2Wo
Kostengruppe DIN 276 2018-12: 393

**1.2.220 Abdecken und schützen Öffnung Lüftungs- und Notaustiegsschacht im Beckenumgang**
Abdecken und schützen Öffnung Lüftungs- und Notausstiegsschacht im Beckenumgang
Abmessung 1,5 *1,4 m
mit Spanplatten und Folie.
Die Grundvorhaltezeit beträgt 4 Wochen.
Menge: 2,100 m2Wo
Kostengruppe DIN 276 2018-12: 393

**1.2.230 Vorhaltezeit Abdeckung schützen Öffnung Lüftungsschacht im Beckenumgang außen**
Mehr-/Minderpreis Vorhaltung Abdeckung Öffnung Lüftungsschacht im Beckenumgang außen gem. Vorposition über die Grundeinsatzzeit hinaus, pro Woche je 1 m² BU-Abdeckung.
Menge: 2,100 m2Wo
Kostengruppe DIN 276 2018-12: 393

**1.2.240 Schutz Rinnen und Bodeneinläufe**
Abkleben, abdecken der Rinnen und Bodeneinläufe um eindringen von Schmutz und Staub während der Baumaßnahme zu verhindern.
Menge: 65,000 m
Kostengruppe DIN 276 2018-12: 393

**1.2.250 Erstellung einer Einhausung außen ca. 25m x 25m bis Ende der Sanierungsarbeiten spätestes zum 18.12.2026.**
Gerüstunterkonstruktion Aluminium, gelagert auf
Paletten & Betongewichten, PVC-Folieneindeckung
mit Spanngurten gesichert, rundum mit PVC-Planstoff
verschlossen, Anbinden an die Längsseite der
Schwimmhalle, abfallend zum gegenüberliegenden
Beckenumgang, so dass ein Ablaufen von Niederschlagswasser
gewährleistet ist.
Bauheizung mittels 2x Gebläse-Ölbrenner als Warmlufterzeuger
je 100 – 120 kW zur Gewährleistung der erf.
Verarbeitungstemperaturen von ≥ 10°C sowie Verhinderung von
Schneelasten durch Abtauen.
Heizöl & Strom bauseits
Die Konstruktion ist frei wählbar inkl. Montage, Demontage,
Hebezeuge & Transport
Maße ca. 25mx25m
Menge: 1,000 St
Kostengruppe DIN 276 2018-12: 393

#### 1.3 Stundenlohnarbeiten

**1.3.10 Vorarbeiter/-in sämtliche Kosten/Zuschläge**
STLB-Bau 2019-10 091
Stundenlohnarbeiten durch Vorarbeiter/-in
der Verrechnungssatz für die jeweilige Arbeitskraft umfasst sämtliche Aufwendungen wie Lohn- und Gehaltskosten, Lohn- und Gehaltsnebenkosten, Zuschläge, lohngebundene und lohnabhängige Kosten, sonstige Sozialkosten, Gemeinkosten, Wagnis und Gewinn.
Menge: 5,000 h
Kostengruppe DIN 276 2018-12: 399

**1.3.20 Facharbeiter/-in sämtliche Kosten/Zuschläge**
STLB-Bau 2019-10 091
Stundenlohnarbeiten durch Facharbeiter/-in
der Verrechnungssatz für die jeweilige Arbeitskraft umfasst sämtliche Aufwendungen wie Lohn- und Gehaltskosten, Lohn- und Gehaltsnebenkosten, Zuschläge, lohngebundene und lohnabhängige Kosten, sonstige Sozialkosten, Gemeinkosten, Wagnis und Gewinn.
Menge: 10,000 h
Kostengruppe DIN 276 2018-12: 399

**1.3.30 Helfer/-in sämtliche Kosten/Zuschläge**
STLB-Bau 2019-10 091
Stundenlohnarbeiten durch Helfer/-in
der Verrechnungssatz für die jeweilige Arbeitskraft umfasst sämtliche Aufwendungen wie Lohn- und Gehaltskosten, Lohn- und Gehaltsnebenkosten, Zuschläge, lohngebundene und lohnabhängige Kosten, sonstige Sozialkosten, Gemeinkosten, Wagnis und Gewinn.
Menge: 10,000 h
Kostengruppe DIN 276 2018-12: 399
